# 13 Weitere Bauteile
Leistungsbeschreibung (GAEB 90, DA81)
Währung: EUR

## Neue Vergabeeinheit
Datum: 21.01.19

### 01 Weitere Bauteile

#### 01.01 Öffnungsverschluss für Überströmöffnunge

##### 01.01.01

**01.01.01.001 Lüftungsbaustein F 30 - F 90**
Belüftungsöffnung,
liefern und fachgerecht montieren
in klassifizierten Wänden der
Feuerwiderstandsklasse F ...... mit dem
PROMASEAL-LB-Stein.
Angebotene Promat-Konstruktion: 490.6
Amtlicher Nachweis: ABZ Nr. Z-19.18-1658 des DIBt
Dem Angebot ist der gültige allgemeine bauaufsichtliche Nachweis der angebotenen Konstruktion
beizufügen.
Der PROMASEAL-LB-Stein ist mit einseitigem/beidseitigem
Abdeckblech zu montieren. (*2)
Dicke des PROMASEAL-LB-Steines: .......... mm (*1)
Breite x Höhe: 93 mm x 93 mm
Einbau in Massivwand/leichte Trennwand (*2)
Bei Einbau in Wänden notwendiger Flure,
Einbauhöhe max. 500 mm mittig über OKF (*3)
Hinweise:
*1: Dicke des PROMASEAL-LB-Steines:
      - 35 mm für 30 Minuten
      - 75 mm für 90 Minuten
*2: Nichtzutreffendes bitte streichen
*3: Nach Angabe der zuständigen Baubehörde
Menge: 0,000 Stüc

**01.01.01.002 Lüftungsbaustein in Kabelkanälen**
Belüftungsöffnung,
liefern und fachgerecht montieren
in klassifizierten Installationskanälen der
Feuerwiderstandsklasse I .....,
ausgenommen innerhalb notwendiger Flure,
mit dem PROMASEAL-LB-Stein.
Angebotene Promat-Konstruktion: 490.6
Amtlicher Nachweis: ABZ Nr. Z-19.18-1658 des DIBt
Dem Angebot ist der gültige allgemeine bauaufsichtliche Nachweis der angebotenen Konstruktion
beizufügen.
Der PROMASEAL-LB-Stein ist mit einem Abdeckblech
zu montieren.
Dicke des PROMASEAL-LB-Steines: .......... mm (*1)
Breite x Höhe: 93 mm x 93 mm
Einbau in Installationskanälen oder -schächten (*2)
Hinweise:
*1: Dicke des PROMASEAL-LB-Steines:
  35 mm für 30 Minuten
  75 mm für 90 Minuten
*2: In Installationskanälen/-schächten mit Ab-
  schottung in raumabschließenden Wänden bzw.
  Decken.
Menge: 0,000 Stüc

#### 01.02 Verschluss von Fugen zwischen Einbauten

##### 01.02.01

**01.02.01.001 Vermörtelung von Feuerschutztüren**
Vermörtelung herstellen in Massivwänden mit
PROMASTOP-Brandschutzmörtel MG III,
zementgebundener Mauermörtel,
Mörtelgruppe III, nach DIN 1053, Teil 1.
Ausführung nach Promat-Konstruktion 620.20
sowie der Zulassung der Feuerschutztür.
Abmessungen der Feuerschutztür:
.......... mm x .......... mm
Menge: 0,000 Stüc

**01.02.01.002 Vermörtelung von Brandschutzklappen**
Vermörtelung herstellen mit
PROMASTOP-Brandschutzmörtel MG III,
zementgebundener Mauermörtel,
Mörtelgruppe III, nach DIN 1053, Teil 1.
Ausführung nach Promat-Konstruktion 620.20
sowie der Zulassung der Brandschutzklappe.
Abmessungen der Brandschutzklappe:
.......... mm x .......... mm
Menge: 0,000 Stüc

**01.02.01.003 Vermörtelung von Rohrdurchführungen**
Vermörtelung von nichtbrennbaren Rohrleitungen
In Wänden und Decken herstellen mit
PROMASTOP-Brandschutzmörtel MG III,
zementgebundener Mörtel,
Mörtelgruppe III, nach DIN 1053, Teil 1.
Ausführung erfolgt nach dem
Promat-Konstruktionsblatt 620.20.
Außendurchmesser der zu vermörtelnden Rohre: .......... mm
Ringspaltbreite: .......... mm
Wanddicke: .......... mm
Menge: 0,000 Stüc

#### 01.03 Kanal für Abgasleitungen

##### 01.03.01

**01.03.01.001 Schachtelemente für Montageabgasleitungen T 400 L 30**
Schachtelemente für die Bekleidung
von Abgasleitungen, T 400 L 30,
als gerades Element,
liefern und fachgerecht montieren
aus 25 mm PROMATECT-Formstücken,
zementgebunden,
feuchtigkeitsbeständig,
DIN 4102, nichtbrennbar - A1.
Angebotene Promat-Konstruktion: 810
Amtlicher Nachweis: ABG Nr. Z-7.4-3446 des DIBt
Dem Angebot ist der gültige allgemeine bauaufsichtliche Nachweis der angebotenen Konstruktion
beizufügen.
Elementlänge: 1200 mm
Abgasrohr Außendurchmesser: ......... mm (*1)
Schachtelement Innenquerschnitt:
......... mm x ......... mm (*2)
Hinweise:
*1: Schachtelemente von Abgasleitungen
  müssen unter Umständen eine innere
  Hinterlüftung von mind. 30 mm haben.
  Details sind den technischen Angaben der
  Abgasleitung und der Kessel zu entnehmen.
*2: Durch eine innenliegende PROMATECT-H-
  Verbindungsmuffe verjüngt sich der
  Innenquerschnitt um insgesamt 20 mm.
Menge: 0,000 m

**01.03.01.002 Schachtelement-Formteile für Montageabgasleitungen T 400 L 30**
Formteile für die Schachtelemente der
vorgenannten Grundposition, liefern
und fachgerecht montieren.
Innenschenkellänge: 200 mm
Winkel: .......... ° (*1)
Hinweise:
*1: Es sind Formteile mit Winkeln von
  15°, 30° und 45° möglich. Bitte angeben.
Menge: 0,000 Stüc

**01.03.01.003 Schachtelemente für Montageabgasleitungen T 400 L 90**
Schachtelemente für die Bekleidung
von Abgasleitungen, T 400 L 90,
als gerades Element,
liefern und fachgerecht montieren
aus 40 mm PROMATECT-Formstücken,
zementgebunden,
feuchtigkeitsbeständig,
DIN 4102, nichtbrennbar - A1.
Angebotene Promat-Konstruktion: 810
Amtlicher Nachweis: ABG Nr. Z-7.4-3439 des DIBt
Dem Angebot ist der gültige allgemeine bauaufsichtliche Nachweis der angebotenen Konstruktion
beizufügen.
Elementlänge: 1200 mm
Abgasrohr Außendurchmesser: ......... mm (*1)
Schachtelement Innenquerschnitt:
......... mm x ......... mm (*2)
Hinweise:
*1: Schachtelemente von Abgasleitungen
  müssen unter Umständen eine innere
  Hinterlüftung von mind. 30 mm haben.
  Details sind den technischen Angaben der
  Abgasleitung und der Kessel zu entnehmen.
*2: Durch eine innenliegende PROMATECT-H-
  Verbindungsmuffe verjüngt sich der
  Innenquerschnitt um insgesamt 20 mm.
Menge: 0,000 m

**01.03.01.004 Schachtelement-Formteile für Montageabgasleitungen T 400 L 90**
Formteile für die Schachtelemente der
vorgenannten Grundposition, liefern
und fachgerecht montieren.
Innenschenkellänge: 200 mm
Winkel: .......... ° (*1)
Hinweise:
*1: Es sind Formteile mit Winkeln von
  15°, 30° und 45° möglich. Bitte angeben.
Menge: 0,000 Stüc

#### 01.04 Bekleidung für Sprinklerzuleitungen

##### 01.04.01

**01.04.01.001 Brandschutz für Sprinklerzuleitungen**
Brandschutzbekleidung für Sprinklerzuleitungen
liefern und fachgerecht montieren aus
PROMATECT-FS-Rohrschalen,
nichtbrennbar - A1.
Angebotene Promat-Konstruktion: 803
Amtlicher Nachweis: Gutachten Nr. 144/03-AR- MPA BS
Dem Angebot ist der gültige allgemeine bauaufsichtliche Nachweis der angebotenen Konstruktion
beizufügen.
Sprinklerzuleitungsaußendurchmesser: .......... mm
Bekleidungsdicke:
.......... mm PROMATECT-Rohrschalen
Menge: 0,000 m

**01.04.01.002 Brandschutz für Sprinklerzuleitungen**
Brandschutzbekleidung für Sprinklerzuleitungen
liefern und fachgerecht montieren aus
PROMATECT-LS-Silikat-Brandschutzbauplatten,
zementgebunden,
feuchtigkeitsbeständig,
Rohdichte ca. 520 kg/m³,
nichtbrennbar - A1,
qualitätsgesichert nach ISO 9001.
Angebotene Promat-Konstruktion: 803
Amtlicher Nachweis: Gutachten Nr. 144/03-AR- MPA BS
Dem Angebot ist der gültige allgemeine bauaufsichtliche Nachweis der angebotenen Konstruktion
beizufügen.
Bekleidung: ..........-seitig
Sprinklerzuleitungsdurchmesser: .......... mm
Bekleidungsdicke: 35 mm PROMATECT-LS
Menge: 0,000 m²

USt %: 19,00
